# Muster-Leistungsbeschreibung
Leistungsbeschreibung (GAEB 90, DA81)
Währung: EUR

## SL Deco Flake 01-8
Datum: 11.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Vorbemerkungen für
Bodenbeschichtungen

Da es keine einheitlichen, zusammengefassten und
allgemeinen anwendbaren Verlegerichtlinien für
Bodenbeschichtungen gibt, können die vorliegenden
Leistungsverzeichnisse nur als Systemvorschlag
dienen. Die Eignung dieser Systeme sind vom
Auftraggeber und Auftragnehmer vor Ort zu prüfen.

Neben den Pflegemaßnahmen sind planerische
Maßnahmen empfehlenswert, um eine mechanische
Überbeanspruchung bzw. einen erhöhten Verschleiß
des Bodens zu vermeiden. Hierzu gehören
ausreichend große Schmutzrückhaltesysteme in
Eingangsbereichen, die Verwendung weicher
Kunststoff- oder Filzauflagen für Büromöbel und
Inventar. Bei Büroarbeitsplätzen empfiehlt sich das
Unterlegen von Polycarbonatmatten.

Um den nutzungsbedingten Verschleiß zu reduzieren
und die Lebensdauer zu verlängern, sind
Bodenflächen einer Grund- und Unterhaltspflege zu
unterziehen.

Weitere Hinweise zu Verarbeitung, Systemaufbauten und
Plege der aufgeführten Produkte sind den jeweiligen
aktuellen Technischen Merkblättern und den Remmers
Systemempfehlungen zu entnehmen.

**00001.0001 Untergrunduntersuchung und -prüfung**
Untergrund Prüfung und Dokumentation gemäß gültigen
Regelwerken.
Einheit: m2

**00001.0002 Vorbehandlung mit geeigneten Mitteln, vorzugsw. mittels Strahlen**
Untergrundvorbehandlung mit geeigneten
Mitteln, vorzugsweise mittels
Stahlkugelstrahlverfahren, zur Erzielung
eines tragfähigen, sauberen und
tragfähigen Untergrundes, frei von
haftungsmindernden Schichten.
Einheit: m2

**00001.0003 Baustelle einrichten einschließlich Geräte**
Baustelle einrichten, An- und Abfuhr
aller benötigten Materialien, Geräte und
Maschinen. Räumen der Baustelle und
Wiederherstellung aller benutzten
Flächen in den ursprünglichen Zustand
einschließlich notwendiger
Zwischenreinigung.
Einheit: h

**00001.0004 Abklebearbeiten**
Zum Schutz vor Verschmutzungen sind
Türen, Fenster, Fußleisten, Maschinenfundamente,
Regale, Einrichtungsgegenstände mit geeignetem
Klebeband und Folie zu schützen.
Einheit: h

**00001.0005 Grundierung mit einem wässrigen, pigm. 2K EP Bindemittel (CC)**
Liefern und Herstellen einer Grundierung des
vorbereiteten Untergrundes mit einem wässrigen,
lösemittelfreien, pigmentierten 2-K
EP-Bindemittel. Ggfs. dem Bindemittel 10 % Wasser
zugeben.

Produktkenndaten:

Im Anlieferungszustand:
Komponente A, Komponente B, Mischung,
Viskosität (25 °C):
Komp. A: 2000 mPas, Komp. B:  200 mPas
Dichte (20 °C):
Komp. A: 1,5 g/cm³, Komp. B: 1,1 g/cm³

Im ausreagierten Zustand:
Festkörpergehalt 55 M-%

Verbrauch:
mind. 0,15-0,25 kg/m² Remmers Epoxy BS 2000
<6001-6010> (je nach Saugfähigkeit/Porosität des
Untergrundes)
zzgl. bis zu 10 % Wasser
Einheit: m2

**00001.0006 Egalisieren mit einem gefüllten, wässrigen, 2K EP-Bindemittel (1 mm)**
*** Bedarfsposition ohne GB
Liefern und Herstellen einer Kratzspachtelung des
grundierten Untergrundes  mit einem diffusionsoffenen,
wässrigen, pigmentierten 2-K EP-Bindemittel und
Spezialsieblinie.

gewählte Produkte oder gleichwertig:
Remmers Epoxy BS 4000 / SelectMix SBL DF

Farbton: nach Wahl des AG
Mischungsverhältnis
ca. 1 GT Bindemittel :1 5 GT Spezialsieblinie
Verbrauch ca. 1,8 kg/m²/mm Mischung

Produktkenndaten:
Im Anlieferungszustand -
Komponente A, Komponente B, Mischung,
Viskosität (25 °C) 300 mPa s, 450 mPa s, 950 mPa s,
Dichte (20 °C) 1,31 g/cm³, 1,11 g/cm³, 1,26 g/cm³.

Im ausreagierten Zustand
Festkörpergehalt 58 M-%

Die genannten Werte stellen typische
Produkteigenschaften dar und sind nicht als
verbindliche Produktspezifikationen zu verstehen.

Verbrauch:
je mm Schichtstärke:
mind. 1,0 kg/m²  Epoxy BS 4000 <6320-6324>
ca. 1,0  kg/m²  SelectMix SBL DF <6751>
evtl. ca. bis zu 10 % Wasser (bezogen auf BM-Menge)
Einheit: m2

**00001.0007 Einstreuschicht mit einem wässrigen 2K EP Bindemittel Kontrastflocken**
Liefern und Herstellen einer Klebeschicht für eine
Farbflockenmischung auf Basis einer diffusionsfähigen,
seidenglänzenden Versiegelung auf vorbereitete
Flächen
mit einem pigmentierten, wässrigen  2-K EP-
Bindemittel.

gewähltes Produkt oder gleichwertig:
Remmers Epoxy BS 3000 SG New

Anwendungsbereiche Versiegelung in Remmers WDD-Systemen
- Kopfversiegelung von Remmers WDD-Einstreubelägen
- Versiegelung und Einstreuschicht in DIBt-zugelassenen
Systemen für Aufenthaltsräume (AbZ Z-156.605-1414;
Z-156.605-1487)

Eigenschaften:
- Wasserdampfdiffusionsfähig
- Im ausreagierten Zustand physiologisch unbedenklich
Produktkenndaten:
Im Anlieferungszustand -
Komponente A, Komponente B, Mischung,
Viskosität (25 °C): 400 mPa s, 200 mPa s, 750 mPa s,
Dichte (20 °C): 1,5 g/cm³, 1,1 g/cm³, 1,4 g/cm³,

Im ausreagierten Zustand
Festkörpergehalt 65 M-%

Nach entsprechender Liegezeit (temperaturabhängig)
wird die noch frische Schicht gezielt abgestreut
mit geeigneten Flocken. Nach Erhärten wird der nicht
eingebundene Flockenüberschuss
entfernt.

Die genannten Werte stellen typische
Produkteigenschaften dar und sind nicht als
verbindliche Produktspezifikationen zu verstehen.

Verbrauch:
mind. 0,4 kg/m² Remmers Epoxy BS 3000 SG <6380>
(Farbe nach Wahl des AG)
Einheit: m2

**00001.0008 Vollsatte Einstreuung mit FarbflockenSF1**
Liefern und Herstellen einer flächigen Einstreuung der
frischen Beschichtung mit einer Farbflockenmischung aus
PVA-Flocken. Nach Erhärtung ist der Überschuss
restlos zu entfernen.

gewähltes Produkt oder gleichwertig:
Remmers Sedimentflocken

Farbton: nach Remmers Farbtonkarte

Produktkenndaten
Korndichte 2,65 g/cm³
Schüttdichte 0,5 - 1,0 g/cm³
Flockengröße sehr klein
Form Fest
Die genannten Werte stellen typische
Produkteigenschaften dar und sind nicht als
verbindliche Produktspezifikationen zu verstehen.

Verbrauch:
Verbrauch für Einstreuung:
mind. 0,7 - 1,00 kg/m² Remmers Sedimentflocken
(Farbton nach Wahl des Auftraggebers) <6305, 6306,
6329>
Einheit: m2

**00001.0009 Fixierung von Flockenbelägen mit einem rutschhemmenden 2K EP Bindemittel**
Liefern und Herstellen einer Versiegelung auf der
abgestreuten Beschichtung  mit einem
transparenten, lösemittel- und weichmacherfreien
2-K EP- Bindemittel.

Gewähltes Produkt:
Remmers Epoxy UV 100 New

Anwendungsbereiche:
- Bindemittel für Dekorkiesbeläge
- Kopfversiegelung für Einstreubeläge
- Fixierschicht von vollsatt eingestreuten
Flockenbelägen
- Transparente Beschichtung
Eigenschaften:
- Vergilbungsarm
- Mechanisch belastbar

Produktkenndaten:
Komponente A, Komponente B, Mischung,
Viskosität (25 °C): 750 mPa s, 450 mPa s, 615 mPa s
Dichte (20 °C): 1,12 g/cm³, 1,01 g/cm³, 1,08 g/cm³,

Die genannten Werte stellen typische
Produkteigenschaften dar und sind nicht als
verbindliche Produktspezifikationen zu verstehen.

Verbrauch:
0,20-0,30 kg/m² Remmers Epoxy UV 100 <6344>
Einheit: m2

**00001.0010 Glättlage auf fixierten Einstreubelägen mit einem 2K EP Bindemittel**
Liefern und Herstellen einer zusätzlichen Glättlage
auf der
abgestreuten Beschichtung  zur Verbesserung der
dekorativen
Oberflächeneigenschaften, mit einem
transparenten, lösemittel- und weichmacherfreien
2-K EP- Bindemittel.

Gewähltes Produkt:
Remmers Epoxy UV 100 New

Anwendungsbereiche:
- Bindemittel für Dekorkiesbeläge
- Kopfversiegelung für Einstreubeläge
- Fixierschicht von vollsatt eingestreuten
Flockenbelägen
- Transparente Beschichtung
Eigenschaften:
- Vergilbungsarm
- Mechanisch belastbar

Produktkenndaten:
Komponente A, Komponente B, Mischung,
Viskosität (25 °C): 750 mPa s, 450 mPa s, 615 mPa s
Dichte (20 °C): 1,12 g/cm³, 1,01 g/cm³, 1,08 g/cm³,

Die genannten Werte stellen typische
Produkteigenschaften dar und sind nicht als
verbindliche Produktspezifikationen zu verstehen.

Verbrauch:
mind. 1,0 kg/m² Remmers Epoxy UV 100 <6344>
Einheit: m2

**00001.0011 PUR Aqua Top M als Versiegelung**
Liefern und Herstellen einer Versiegelung mit
einem mattem, transparenten, wässrigen 2-K
PU-Bindemittel.

gewähltes Produkt oder gleichwertig:
Remmers PUR Aqua Top M

Eigenschaften:
- Matte Oberfläche,
- Strapazierfähig,
- Pflegeleicht
- Festkörpergehalt 52 %

Die genannten Werte stellen typische
Produkteigenschaften dar und sind nicht als
verbindliche Produktspezifikationen zu verstehen.

Verbrauch:
mind. 0,12 kg/m² Remmers PUR Aqua Top M <3673>
Einheit: m2
